# Instandhaltung RLT-MSR (PLH, Kita)
Angebotsaufforderung (GAEB DA XML 3.1, DA83)
Projekt: 71-26-R001-B
Währung: EUR
Nebenangebote zugelassen: ja
Rahmenvertrag:
  MinContrVal: 500.00
  MinContrAwd: 100.00
  MaxContrVal: 25000.00
Erstellt mit: GXML Toolbox V3.3 R20230829, iTWO_64 V24.0.563, 19.08.2026

## 71-R002 Instandhaltung der RLT-/MSR-Anlagen
Datum: 19.08.2026

*Hinweis: Hinweis*
Allgemeine Information

Die Mengenangaben im Leistungsverzeichnis beruhen auf Daten oder Erfahrungswerten der Auftraggeberin (AG) und beziehen sich jeweils auf ein Vertragsjahr, es sei denn, in der Position ist etwas anderes geregelt.
Für die Angebotsauswertung wird der Gesamtpreis für eine Laufzeit von 4 Jahren berechnet.

Altmaterialien, Betriebsstoffe und sonstige Abfälle, welche im Zusammenhang mit der Auftragsdurchführung anfallen, sind vom (Auftragnehmer) AN in eigener Verantwortung unter Beachtung des Kreislaufwirtschaftsgesetzes und der dazu erlassenen Rechtsverordnungen sowie aller sonstigen einschlägigen Gesetze, Rechtsverordnungen und behördlichen Vorschriften fach- und umweltgerecht über einen zertifizierten Entsorgungsfachbetrieb auf eigene Kosten zu entsorgen. Der AN hat die erforderlichen Nachweise der Abfallentsorgung spätestens bei Rechnungslegung beizulegen.

Der Arbeitsplatz ist vom AN regelmäßig zu säubern und spätestens bei Beendigung der Arbeiten besenrein zu hinterlassen. Kommt der AN seiner Räumungs- und Entsorgungspflicht nicht nach, so ist die  AG berechtigt, nach Vorankündigung und Ablauf einer zumutbaren Frist, die Räumung und Entsorgung auf Kosten des AN zu veranlassen.

### Bereich 1 Wartung/Inspektion und Prüfung von RLT- und MSR-Anlagen

**Ausführungsbeschreibung 1**
Einjahrespauschale für Wartung- und Inspektion aller einzelnen raumlufttechnischen Anlagen mit den zugehörigen MSR-Komponenten, in der Liegenschaft Paul-Löbe-Haus (PLH) sowie für die Wartung der Brandschutzelemente der Kita des Deutschen Bundestages in Berlin.

Die anzubietenden Leistungen erfolgen gemäß der Leistungsbeschreibung sowie den einzelnen Bestandslisten (Anlage 2) und den einzelnen Arbeitskarten (Anlagen 3.1. bis 3.8.) des Vertrages.

Für jede RLT- beziehungsweise  ULK-Anlage ist jeweils eine Arbeitskarte (Anlage 3) für die mechanischen und die MSR-Wartungsarbeiten enthalten. Diese Arbeitskarte ist auf die entsprechenden Anlagen gemäß Bestandsliste (Anlage 2) anzuwenden.

Die Schnittstellen zwischen RLT- und MSR-Wartung sind aus den Arbeitskarten (Anlage 3) ersichtlich.

Wartungsintervall gemäß Arbeitskarte.

Die Übergabe der vollständigen Wartungsdokumentation hat spätestens 4 Wochen nach Ende der Arbeiten zu erfolgen.

Bei den Inspektionen an den Anlagen ist ein vor Ort liegendes anlagenbezogenes Buch zu führen. Alle durchgeführten Arbeiten und festgestellten Mängel sind darin einzutragen. Werden bei der Nutzung der zur Verfügung gestellten Revisionsunterlagen, wie Bestandslisten, Anlagen-dokumentationen, Zeichnungen und Anlagenkennzeichnungen Fehler beziehungsweise fehlende Unterlagen festgestellt, sind diese zu dokumentieren und gegebenenfalls zu korrigieren beziehungsweise zu erstellen.

DEC- und WRG-Anlagenkomponenten
Im Paul Löbe Haus gibt es RLT-Anlagen mit Sorptions- und WRG-Rädern. Wartungs- und/oder Instandhaltungsleistungen für diese Anlagenkomponenten sind nicht Bestandteil dieses Leistungsverzeichnisses und deshalb bei der Preiskalkulation nicht zu berücksichtigen.

Luftfilter
Qualitätsanforderungen der Filter (Definition).
Es müssen folgende Qualitätskriterien erfüllt sein:

DIN EN ISO 16890
Die Filter müssen nach DIN EN ISO 16890 in der gültigen Fassung geprüft und zertifiziert sein.
In allen RLT-Anlagen ist die letzte Filterstufe als ISO ePM1> 50% vorgeschrieben.
Auf Wunsch der AG sind die angebotenen Luftfilter im Rahmen eines technischen Aufklärungsgespräches (mit Bemusterung) vorzustellen.

VDI 6022
Die Luftfilter müssen über die gesamte Nutzungsdauer die der Filterklasse entsprechende Abscheideleistung erbringen und dürfen mikrobiell nicht verwertbar oder angreifbar sein.

Luftfilterwechsel
Als Filtermedium ist ausschließlich Glasfaser einzusetzen und in die einzelnen Positionen einzukalkulieren.
Der AG ist ein Nachweis der sogenannten „Biolöslichkeit" der
eingesetzten Fasern zwingend vor Einbau vorzulegen.
Die angestrebten Filterstandzeiten müssen in der 1. Stufe mindestens 12 Monate betragen und ohne zusätzlichen Filterwechsel garantiert werden können, wenn keine außergewöhnlichen Umstände zur Standzeitverkürzung führen.

Der AN hat im Zuge der Wartung die Lieferung, Montage und Entsorgung der entsprechenden Filtermedien für die RLT-Anlagen einmal im Jahr zu übernehmen und diese in die Positionen einzukalkulieren.
Die Luftfilter der RLT-Anlagen sind in Abstimmung mit der AG alle 12 Monate durch den AN zu liefern und zu wechseln. Es muss jederzeit ein neuer ungeöffneter Satz Filter in den einzelnen Anlagenzentralen vorrätig sein.

Filterliste und Keilriemen (Anlage 5)

Küchenanlagen
Die Abluft der Küchenanlage enthält keine Filter. Die Reinigung erfolgt mehrmals jährlich durch eine Reinigungsfirma und ist nicht Bestandteil dieses Leistungsverzeichnisses.
Die Küchenzuluft sowie die Restaurantanlagen sind davon nicht betroffen und Bestandteil dieses Vertrages.

Entsorgung
Der AN übernimmt die Entsorgung der verbrauchten Filter gemäß den lokalen und gesetzlichen Vorschriften. Die gebrauchten Filtermedien sind sofort nach dem Wechsel von dem AN mitzunehmen und fachgerecht mit Nachweis zu entsorgen. Die Einlagerung der alten Filter ist in den Liegenschaften des Deutschen Bundestages aus Brandschutz- und Hygienegründen nicht zulässig.

Luftbefeuchter
Bei der Wartung der Luftbefeuchter der Firma Munters sind die Riesel-Kassetten zu demontieren, in ein geeignetes Reinigungsmittel nach Herstellervorgabe einzuweichen, zu reinigen und zu desinfizieren. Dafür werden durch die AG in den RLT- Zentralen Reinigungswannen zu Verfügung gestellt. Die Kosten für das Reinigungsmittel sind in die Einheitspreise einzukalkulieren.
Es handelt sich um Wannen mit den Maßen
L x B x T =  2 m x 2 m x 0,3 M.
Eine Zeitvorgabe für das Einweichen der Luftbefeuchter gibt der Hersteller nicht vor. Erfahrungsgemäß ist für das Einweichen mit ca. 24 Stunden zu rechnen.
Die gebrauchten Reinigungsmittel sind sofort nach Gebrauch von dem AN mitzunehmen und fachgerecht mit Nachweis zu entsorgen.
Die Demontage und Montage der Rieselkassetten ist vergleichbar mit der Demontage und Montage eines Luftfilters.
Es ist zu berücksichtigen, dass sich hinter den Kassetten noch ein Tropfenabscheider befindet.

Die Hochdruckbefeuchter der Firma Condair sind im eingebauten Zustand nach Herstellervorgabe zu reinigen und desinfizieren.

Volumenstromregler (VSR)
Im Paul-Löbe-Haus sind ausschließlich Variable Volumenstromregler (VSR) verbaut.
Die Anschlussnippel, die Verbindungsschläuche und der
Fühler sind zu kontrollieren und mit entsprechender Vorsicht trocken zu reinigen.

Die Wartung der VSR wird als gesonderte Position abgefragt und ist nicht in der Wartungspreis der einzelnen RLT- Anlagen einzukalkulieren.

Antriebsriemen
Die Lieferung, Montage und Entsorgung der Antriebsriemen der Ventilatoren im Zuge der Wartung ist ebenfalls im Leistungsumfang des AN und kalkulatorisch in den einzelnen Wartungspositionen enthalten. Der Austausch hat pro Vertragsjahr einmal zu erfolgen (Anlage 5).

Brandschutz- und Entrauchungsklappen (BSK/ERK)
Bei der Überprüfung der BSK ist zu beachten, dass zeitgleich die Überprüfung der Funktion der Störmeldeeinrichtung mit Anzeige an dem entsprechenden Schaltschrank gefordert ist.

Die Wartung der BSK und ERK  (Anlage 4 BSK-Liste) wird als gesonderte Position (1.2.10) abgefragt und ist nicht in den Wartungspreis der einzelnen RLT- Anlagen einzukalkulieren.
Die Ausführung der Wartung ist in den Arbeitskarten 3.5 und 3.8 unter der Ziffer 5300 bis 5306 beschrieben.

Alle BSK werden bei der Wartung und der jährlichen Kontrolle durch den Sachkundigen beziehungsweise alle 3 Jahre durch den Brandschutzsachverständigen geprüft. Eine zusätzliche DGUV Vorschrift 3 Prüfung ist hier nicht erforderlich.

Höhenzugang
Einzukalkulieren sind die notwendigen Leistungen für Leitern und persönliche Schutzausrüstungen gegen Absturz (PSAgA).

#### Abschnitt 1.1 Wartung und Inspektion von RLT-Anlagen im PLH und Kita

*Hinweis*
Die Wartung ist gemäß den Arbeitskarten (Anlage 3.2 und 3.4) für den MSR-Teil und (Anlage 3.5 und 3.8) für den RLT-Teil  sowie den geltenden Vorschriften durchzuführen. Die Leistungsdaten und der Standort der RLT-Anlagen sind in der Bestandsliste (Anlage 2) dargestellt.

**1.1.10 RL 100 Büros NW**
*** Pauschalposition
*** gemäß Ausführungsbeschreibung 1
Zu- und Abluft
laufende Nummer 1, Anlage 2 - RLT-Anlagen
laufende Nummer 1, Anlage 5 - RLT-Filter und Keilriemen
Menge: 1,000 psch

**1.1.20 RL 101 Büros SW**
*** Pauschalposition
*** gemäß Ausführungsbeschreibung 1
Zu- und Abluft
laufende Nummer 2, Anlage 2 - RLT-Anlagen
laufende Nummer 2, Anlage 5 - RLT-Filter und Keilriemen
Menge: 1,000 psch

**1.1.30 RL 102 Turm 200**
*** Pauschalposition
*** gemäß Ausführungsbeschreibung 1
Zu- und Abluft
laufende Nummer 3, Anlage 2 - RLT-Anlagen
laufende Nummer 3, Anlage 5 - RLT-Filter und Keilriemen
Menge: 1,000 psch

**1.1.40 RL 103 Turm 600**
*** Pauschalposition
*** gemäß Ausführungsbeschreibung 1
Zu- und Abluft
laufende Nummer 4, Anlage 2 - RLT-Anlagen
laufende Nummer 4, Anlage 5 - RLT-Filter und Keilriemen
Menge: 1,000 psch

**1.1.50 RL 104 Turm 100**
*** Pauschalposition
*** gemäß Ausführungsbeschreibung 1
Zu- und Abluft
laufende Nummer 5, Anlage 2 - RLT-Anlagen
laufende Nummer 5, Anlage 5 - RLT-Filter und Keilriemen
Menge: 1,000 psch

**1.1.60 RL 105 Turm 500**
*** Pauschalposition
*** gemäß Ausführungsbeschreibung 1
Zu- und Abluft
laufende Nummer 6, Anlage 2 - RLT-Anlagen
laufende Nummer 6, Anlage 5 - RLT-Filter und Keilriemen
Menge: 1,000 psch

**1.1.70 RL 106 Halle West**
*** Pauschalposition
*** gemäß Ausführungsbeschreibung 1
Zuluft
laufende Nummer 7, Anlage 2 - RLT-Anlagen
laufende Nummer 7, Anlage 5 - RLT-Filter und Keilriemen
Menge: 1,000 psch

**1.1.80 ME 106 Halle West Nachströmung**
*** Pauschalposition
*** gemäß Ausführungsbeschreibung 1
Radialventilator Nachströmung Entrauchung
laufende Nummer 8, Anlage 2 - RLT-Anlagen
laufende Nummer 8, Anlage 5 - RLT-Filter und Keilriemen
Menge: 1,000 psch

**1.1.90 RL 107 Lager/Nebenräume West**
*** Pauschalposition
*** gemäß Ausführungsbeschreibung 1
Zu- und Abluft
laufende Nummer 9, Anlage 2 - RLT-Anlagen
laufende Nummer 9, Anlage 5 - RLT-Filter und Keilriemen
Menge: 1,000 psch

**1.1.100 RL 109 Garage SW**
*** Pauschalposition
*** gemäß Ausführungsbeschreibung 1
Zuluft
laufende Nummer 10, Anlage 2 - RLT-Anlagen
laufende Nummer 10, Anlage 5 - RLT-Filter und Keilriemen
Menge: 1,000 psch

**1.1.110 RL 109.1/109.2 Garage SW**
*** Pauschalposition
*** gemäß Ausführungsbeschreibung 1
Radialventilator Abluft
laufende Nummer 11, Anlage 2 - RLT-Anlagen
laufende Nummer 11, Anlage 5 - RLT-Filter und Keilriemen
Menge: 1,000 psch

**1.1.120 RL 110 Garage NW**
*** Pauschalposition
*** gemäß Ausführungsbeschreibung 1
Zentralgerät Zuluft
laufende Nummer 12, Anlage 2 - RLT-Anlagen
laufende Nummer 12,Anlage 5 - RLT-Filter und Keilriemen
Menge: 1,000 psch

**1.1.130 RL 110.1/110.2 Garage NW**
*** Pauschalposition
*** gemäß Ausführungsbeschreibung 1
Radialventilator Abluft
laufende Nummer 13, Anlage 2 - RLT-Anlagen
laufende Nummer 13, Anlage 5 - RLT-Filter und Keilriemen
Menge: 1,000 psch

**1.1.140 RL 111 RLT-Zentrale West**
*** Pauschalposition
*** gemäß Ausführungsbeschreibung 1
Zu- und Abluft
laufende Nummer 14, Anlage 2 - RLT-Anlagen
laufende Nummer 14, Anlage 5 - RLT-Filter und Keilriemen
Menge: 1,000 psch

**1.1.150 ME 112 Entrauchung RLT-Zentrale West**
*** Pauschalposition
*** gemäß Ausführungsbeschreibung 1
Axialventilator Abluft
laufende Nummer 15, Anlage 2 - RLT-Anlagen
Menge: 1,000 psch

**1.1.160 RL 113 Aufzugsmaschinenraum A52**
*** Pauschalposition
*** gemäß Ausführungsbeschreibung 1
Rohrventilator Abluft
laufende Nummer 16, Anlage 2 - RLT-Anlagen
Menge: 1,000 psch

**1.1.170 RL 114 Aufzugsmaschinenraum A61/A62**
*** Pauschalposition
*** gemäß Ausführungsbeschreibung 1
Rohrventilator Abluft
laufende Nummer 17, Anlage 2 - RLT-Anlagen
Menge: 1,000 psch

**1.1.180 RL 116 Aufzugsmaschinenraum A02**
*** Pauschalposition
*** gemäß Ausführungsbeschreibung 1
Rohrventilator Abluft
laufende Nummer 18, Anlage 2 - RLT-Anlagen
Menge: 1,000 psch

**1.1.190 RL 117 Aufzugsmaschinenraum A11/A12**
*** Pauschalposition
*** gemäß Ausführungsbeschreibung 1
Rohrventilator Abluft
laufende Nummer 19, Anlage 2 - RLT-Anlagen
Menge: 1,000 psch

**1.1.200 ME 119 Entrauchung Nebenräume West**
*** Pauschalposition
*** gemäß Ausführungsbeschreibung 1
Axialventilator Abluft
laufende Nummer 20, Anlage 2 - RLT-Anlagen
Menge: 1,000 psch

**1.1.210 RL 122 WC-Abluft Kamm 5**
*** Pauschalposition
*** gemäß Ausführungsbeschreibung 1
Abluft
laufende Nummer 21, Anlage 2 - RLT-Anlagen
laufende Nummer 15, Anlage 5 - RLT-Filter und Keilriemen
Menge: 1,000 psch

**1.1.220 RL 123 WC-Abluft Kamm 0**
*** Pauschalposition
*** gemäß Ausführungsbeschreibung 1
Abluft
laufende Nummer 22, Anlage 2 - RLT-Anlagen
laufende Nummer 16, Anlage 5 - RLT-Filter und Keilriemen
Menge: 1,000 psch

**1.1.230 RL 124 Türluftschleier Pforte West**
*** Pauschalposition
*** gemäß Ausführungsbeschreibung 1
Umluft
laufende Nummer 23, Anlage 2 - RLT-Anlagen
laufende Nummer 17, Anlage 5 - RLT-Filter und Keilriemen
Menge: 1,000 psch

**1.1.240 RL 125 Türluftschleier Pforte West**
*** Pauschalposition
*** gemäß Ausführungsbeschreibung 1
Umluft
laufende Nummer 24, Anlage 2 - RLT-Anlagen
laufende Nummer 18, Anlage 5 - RLT-Filter und Keilriemen
Menge: 1,000 psch

**1.1.250 RL 126 Türluftschleier Pforte West**
*** Pauschalposition
*** gemäß Ausführungsbeschreibung 1
Umluft
laufende Nummer 25, Anlage 2 - RLT-Anlagen
laufende Nummer 19, Anlage 5 - RLT-Filter und Keilriemen
Menge: 1,000 psch

**1.1.260 RL 127 Türluftschleier Pforte Süd**
*** Pauschalposition
Umluft
laufende Nummer 26, Anlage 2 - RLT-Anlagen
laufende Nummer 20, Anlage 5 - RLT-Filter und Keilriemen
Menge: 1,000 psch

**1.1.270 RL 128 Türluftschleier Pforte Süd**
*** Pauschalposition
Umluft
laufende Nummer 27, Anlage 2 - RLT-Anlagen
laufende Nummer 21, Anlage 5 - RLT-Filter und Keilriemen
Menge: 1,000 psch

**1.1.280 RL 145 Pforte Süd**
*** Pauschalposition
*** gemäß Ausführungsbeschreibung 1
Zu- und Abluft
laufende Nummer 28, Anlage 2 - RLT-Anlagen
laufende Nummer 22, Anlage 5 - RLT-Filter und Keilriemen
Menge: 1,000 psch

**1.1.290 RL 200 Büros NO**
*** Pauschalposition
*** gemäß Ausführungsbeschreibung 1
Zu- und Abluft
laufende Nummer 29, Anlage 2 - RLT-Anlagen
laufende Nummer 23, Anlage 5 - RLT-Filter und Keilriemen
Menge: 1,000 psch

**1.1.300 RL 201 Büros NO**
*** Pauschalposition
*** gemäß Ausführungsbeschreibung 1
Zu- und Abluft
laufende Nummer 30, Anlage 2 - RLT-Anlagen
laufende Nummer 24, Anlage 5 - RLT-Filter und Keilriemen
Menge: 1,000 psch

**1.1.310 RL 202 Büros SO**
*** Pauschalposition
*** gemäß Ausführungsbeschreibung 1
Zu- und Abluft
laufende Nummer 31, Anlage 2 - RLT-Anlagen
laufende Nummer 25, Anlage 5 - RLT-Filter und Keilriemen
Menge: 1,000 psch

**1.1.320 ME 202 (RL 900) Entrauchung Espresso Bar**
*** Pauschalposition
*** gemäß Ausführungsbeschreibung 1
Abluft Axialventilator
laufende Nummer 32, Anlage 2 - RLT-Anlagen
Menge: 1,000 psch

**1.1.330 RL 203 Büros SO**
*** Pauschalposition
*** gemäß Ausführungsbeschreibung 1
Zu- und Abluft
laufende Nummer 33, Anlage 2 - RLT-Anlagen
laufende Nummer 26, Anlage 5 - RLT-Filter und Keilriemen
Menge: 1,000 psch

**1.1.340 RL 204 Turm 300**
*** Pauschalposition
*** gemäß Ausführungsbeschreibung 1
Zu- und Abluft
laufende Nummer 34, Anlage 2 - RLT-Anlagen
laufende Nummer 27, Anlage 5 - RLT-Filter und Keilriemen
Menge: 1,000 psch

**1.1.350 RL 205 Turm 700**
*** Pauschalposition
*** gemäß Ausführungsbeschreibung 1
Zu- und Abluft
laufende Nummer 35, Anlage 2 - RLT-Anlagen
laufende Nummer 28, Anlage 5 - RLT-Filter und Keilriemen
Menge: 1,000 psch

**1.1.360 RL 206 Turm 400**
*** Pauschalposition
*** gemäß Ausführungsbeschreibung 1
Zu- und Abluft
laufende Nummer 36, Anlage 2 - RLT-Anlagen
laufende Nummer 29, Anlage 5 - RLT-Filter und Keilriemen
Menge: 1,000 psch

**1.1.370 RL 207 Turm 800**
*** Pauschalposition
*** gemäß Ausführungsbeschreibung 1
Zu- und Abluft
laufende Nummer 37, Anlage 2 - RLT-Anlagen
laufende Nummer 30, Anlage 5
Menge: 1,000 psch

**1.1.380 RL 208.1 Halle Ost**
*** Pauschalposition
*** gemäß Ausführungsbeschreibung 1
Zuluft
laufende Nummer 38, Anlage 2 - RLT-Anlagen
laufende Nummer 31, Anlage 5 - RLT-Filter und Keilriemen
Menge: 1,000 psch

**1.1.390 RL 208.2 Halle Ost**
*** Pauschalposition
*** gemäß Ausführungsbeschreibung 1
Zuluft
laufende Nummer 39, Anlage 2 - RLT-Anlagen
laufende Nummer 32, Anlage 5 - RLT-Filter und Keilriemen
Menge: 1,000 psch

**1.1.400 ME 208 Entrauchung Halle Ost**
*** Pauschalposition
*** gemäß Ausführungsbeschreibung 1
Zuluft Radialventilator
laufende Nummer 40, Anlage 2 - RLT-Anlagen
laufende Nummer 33, Anlage 5 - RLT-Filter und Keilriemen
Menge: 1,000 psch

**1.1.410 RL 209 Küche**
*** Pauschalposition
*** gemäß Ausführungsbeschreibung 1
Zuluft
Abluft Radialventilator
laufende Nummer 41, Anlage 2 - RLT-Anlagen
laufende Nummer 34, Anlage 5 - RLT-Filter und Keilriemen
Menge: 1,000 psch

**1.1.420 ME 209 Küche Entrauchung**
*** Pauschalposition
*** gemäß Ausführungsbeschreibung 1
Abluft Axialventilator
laufende Nummer 42, Anlage 2 - RLT-Anlagen
Menge: 1,000 psch

**1.1.430 RL 210 Restaurant**
*** Pauschalposition
*** gemäß Ausführungsbeschreibung 1
Zu- und Abluft
laufende Nummer 43, Anlage 2 - RLT-Anlagen
laufende Nummer 35, Anlage 5 - RLT-Filter und Keilriemen
Menge: 1,000 psch

**1.1.440 RL 210.1 Grillstation AB**
*** Pauschalposition
*** gemäß Ausführungsbeschreibung 1
Abluft Grill
Abluft Kontaktgrill Walzenlüfter
laufende Nummer 44, Anlage 2 - RLT-Anlagen
laufende Nummer 36, Anlage 5 - RLT-Filter und Keilriemen
Menge: 1,000 psch

**1.1.450 RL 210.2 Entrauchung Restaurant EG**
*** Pauschalposition
*** gemäß Ausführungsbeschreibung 1
Abluft Axialventilator
laufende Nummer 45, Anlage 2 - RLT-Anlagen
Menge: 1,000 psch

**1.1.460 RL 210.3 Entrauchung Restaurant EG**
*** Pauschalposition
*** gemäß Ausführungsbeschreibung 1
Abluft Axialventilator
laufende Nummer 46, Anlage 2 - RLT-Anlagen
Menge: 1,000 psch

**1.1.470 RL 210.4 Entrauchung Restaurant EG**
*** Pauschalposition
*** gemäß Ausführungsbeschreibung 1
Abluft Axialventilator
laufende Nummer 47, Anlage 2 - RLT-Anlagen
Menge: 1,000 psch

**1.1.480 RL 210.5 Entrauchung Restaurant EG**
*** Pauschalposition
*** gemäß Ausführungsbeschreibung 1
Abluft Axialventilator
laufende Nummer 48, Anlage 2 - RLT-Anlagen
Menge: 1,000 psch

**1.1.490 RL 210.6 Entrauchung Restaurant 2. OG**
*** Pauschalposition
*** gemäß Ausführungsbeschreibung 1
Abluft Axialventilator
laufende Nummer 49, Anlage 2 - RLT-Anlagen
Menge: 1,000 psch

**1.1.500 RL 210.7 Entrauchung Restaurant 2. OG**
*** Pauschalposition
*** gemäß Ausführungsbeschreibung 1
Abluft Axialventilator
laufende Nummer 50, Anlage 2 - RLT-Anlagen
Menge: 1,000 psch

**1.1.510 RL 210.8 Entrauchung Restaurant 2. OG**
*** Pauschalposition
*** gemäß Ausführungsbeschreibung 1
Abluft Axialventilator
laufende Nummer 51, Anlage 2 - RLT-Anlagen
Menge: 1,000 psch

**1.1.520 RL 210.9 Entrauchung Restaurant 2. OG**
*** Pauschalposition
*** gemäß Ausführungsbeschreibung 1
Abluft Axialventilator
laufende Nummer 52, Anlage 2 - RLT-Anlagen
Menge: 1,000 psch

**1.1.530 RL 210.10 Entrauchung Restaurant 2. OG**
*** Pauschalposition
*** gemäß Ausführungsbeschreibung 1
Abluft Axialventilator
laufende Nummer 53, Anlage 2 - RLT-Anlagen
Menge: 1,000 psch

**1.1.540 RL 210.11 Entrauchung Restaurant 2. OG**
*** Pauschalposition
*** gemäß Ausführungsbeschreibung 1
Abluft Axialventilator
laufende Nummer 54, Anlage 2 - RLT-Anlagen
Menge: 1,000 psch

**1.1.550 RL 210.12 Entrauchung Restaurant 2. OG**
*** Pauschalposition
*** gemäß Ausführungsbeschreibung 1
Abluft Axialventilator
laufende Nummer 55, Anlage 2 - RLT-Anlagen
Menge: 1,000 psch

**1.1.560 RL 210.13 Entrauchung Restaurant 2. OG**
*** Pauschalposition
*** gemäß Ausführungsbeschreibung 1
Abluft Axialventilator
laufende Nummer 56, Anlage 2 - RLT-Anlagen
Menge: 1,000 psch

**1.1.570 RL 211 Europasaal**
*** Pauschalposition
*** gemäß Ausführungsbeschreibung 1
Zuluft
laufende Nummer 57, Anlage 2 - RLT-Anlagen
laufende Nummer 37, Anlage 5 - RLT-Filter und Keilriemen
Menge: 1,000 psch

**1.1.580 RL 211.1 Europasaal**
*** Pauschalposition
*** gemäß Ausführungsbeschreibung 1
Umluft
laufende Nummer 58, Anlage 2 - RLT-Anlagen
laufende Nummer 38, Anlage 5 - RLT-Filter und Keilriemen
Menge: 1,000 psch

**1.1.590 RL 211.2 Europasaal**
*** Pauschalposition
*** gemäß Ausführungsbeschreibung 1
Umluft
laufende Nummer 59, Anlage 2 - RLT-Anlagen
laufende Nummer 39, Anlage 5 - RLT-Filter und Keilriemen
Menge: 1,000 psch

**1.1.600 RL 212 Lager/Nebenräume**
*** Pauschalposition
*** gemäß Ausführungsbeschreibung 1
Ab- und Zuluft
laufende Nummer 60, Anlage 2 - RLT-Anlagen
laufende Nummer 40, Anlage 5 - RLT-Filter und Keilriemen
Menge: 1,000 psch

**1.1.610 RL 213 Technik**
*** Pauschalposition
*** gemäß Ausführungsbeschreibung 1
Zu- und Abluft
laufende Nummer 61, Anlage 2 - RLT-Anlagen
laufende Nummer 41, Anlage 5 - RLT-Filter und Keilriemen
Menge: 1,000 psch

**1.1.620 RL 214 Umluftkühlung Motorheizkraftwerk (MHKW)**
*** Pauschalposition
*** gemäß Ausführungsbeschreibung 1
Zu- und Abluft
laufende Nummer 62, Anlage 2 - RLT-Anlagen
laufende Nummer 42, Anlage 5 - RLT-Filter und Keilriemen
Menge: 1,000 psch

**1.1.630 RL 215 Umluftkühlung MHKW**
*** Pauschalposition
*** gemäß Ausführungsbeschreibung 1
Zu- und Abluft
laufende Nummer 63, Anlage 2 - RLT-Anlagen
laufende Nummer 43, Anlage 5 - RLT-Filter und Keilriemen
Menge: 1,000 psch

**1.1.640 RL 216 Garage NO Zuluft**
*** Pauschalposition
*** gemäß Ausführungsbeschreibung 1
Zuluft
laufende Nummer 64, Anlage 2 - RLT-Anlagen
laufende Nummer 44, Anlage 5 - RLT-Filter und Keilriemen
Menge: 1,000 psch

**1.1.650 RL 216.1; RL 216.2 Garage NO Abluft**
*** Pauschalposition
*** gemäß Ausführungsbeschreibung 1
Abluft Radialventilator
laufende Nummer 65, Anlage 2 - RLT-Anlagen
Menge: 1,000 psch

**1.1.660 RL 217 Garage SO Zuluft**
*** Pauschalposition
*** gemäß Ausführungsbeschreibung 1
Zuluft
laufende Nummer 66, Anlage 2 - RLT-Anlagen
laufende Nummer 45, Anlage 5 - RLT-Filter und Keilriemen
Menge: 1,000 psch

**1.1.670 RL 217.1, 217.2 Garage SO Abluft**
*** Pauschalposition
*** gemäß Ausführungsbeschreibung 1
Abluft Radialventilator
laufende Nummer 67, Anlage 2 - RLT-Anlagen
laufende Nummer 46, Anlage 5 - RLT-Filter und Keilriemen
Menge: 1,000 psch

**1.1.680 RL 218 Umluftkühlung Trafo**
*** Pauschalposition
*** gemäß Ausführungsbeschreibung 1
Umluft
laufende Nummer 68, Anlage 2 - RLT-Anlagen
laufende Nummer 47, Anlage 5 - RLT-Filter und Keilriemen
Menge: 1,000 psch

**1.1.690 RL 219 Anlieferung**
*** Pauschalposition
*** gemäß Ausführungsbeschreibung 1
Zuluft
laufende Nummer 69, Anlage 2 - RLT-Anlagen
Menge: 1,000 psch

**1.1.700 RL 219 Anlieferung Abluft/Entrauchung**
*** Pauschalposition
*** gemäß Ausführungsbeschreibung 1
Abluft und Entrauchung Axialventilator
laufende Nummer 70, Anlage 2 - RLT-Anlagen
laufende Nummer 48, Anlage 5 - RLT-Filter und Keilriemen
Menge: 1,000 psch

**1.1.710 RL 221 Nachströmung RTG Tunnel**
*** Pauschalposition
*** gemäß Ausführungsbeschreibung 1
Zu- und Abluft
laufende Nummer 71, Anlage 2 - RLT-Anlagen
laufende Nummer 49, Anlage 5 - RLT-Filter und Keilriemen
Menge: 1,000 psch

**1.1.720 ME 221.1, ME 221.2 RTG Tunnel Entrauchung**
*** Pauschalposition
*** gemäß Ausführungsbeschreibung 1
Axialventilator
laufende Nummer 72, Anlage 2 - RLT-Anlagen
Menge: 1,000 psch

**1.1.730 RL 222 Zentrale Außen-/Fortluft**
*** Pauschalposition
*** gemäß Ausführungsbeschreibung 1
3 Zuluftgeräte (RL 222 M 1 - M 3)
3 Abluftgeräte (RL 222 M 4 - M 6)
Axialventilator
laufende Nummer 73, Anlage 2 - RLT-Anlagen
laufende Nummer 50, Anlage 5 - RLT-Filter und Keilriemen
Menge: 1,000 psch

**1.1.740 RL 223 RLT- Zentrale Ost**
*** Pauschalposition
*** gemäß Ausführungsbeschreibung 1
Zu- und Abluft
laufende Nummer 74, Anlage 2 - RLT-Anlagen
laufende Nummer 51, Anlage 5 - RLT-Filter und Keilriemen
Menge: 1,000 psch

**1.1.750 ME 224 Entrauchung RLT- Zentrale Ost**
*** Pauschalposition
*** gemäß Ausführungsbeschreibung 1
PLH OST Axialventilator
laufende Nummer 75, Anlage 2 - RLT-Anlagen
Menge: 1,000 psch

**1.1.760 RL 225 Aufzugsmaschinenraum A71/A72**
*** Pauschalposition
*** gemäß Ausführungsbeschreibung 1
Abluft Radialventilator
laufende Nummer 76, Anlage 2 - RLT-Anlagen
Menge: 1,000 psch

**1.1.770 RL 226 Aufzugsmaschinenraum A93**
*** Pauschalposition
*** gemäß Ausführungsbeschreibung 1
Abluft Radialventilator
laufende Nummer 77, Anlage 2 - RLT-Anlagen
Menge: 1,000 psch

**1.1.780 RL 228 Aufzugsmaschinenraum A81/A82**
*** Pauschalposition
*** gemäß Ausführungsbeschreibung 1
Abluft Radialventilator
laufende Nummer 78, Anlage 2 - RLT-Anlagen
Menge: 1,000 psch

**1.1.790 RL 229 Aufzugsmaschinenraum A21/A22**
*** Pauschalposition
*** gemäß Ausführungsbeschreibung 1
Abluft Radialventilator
laufende Nummer 79, Anlage 2 - RLT-Anlagen
Menge: 1,000 psch

**1.1.800 RL 230 Aufzugsmaschinenraum A94**
*** Pauschalposition
*** gemäß Ausführungsbeschreibung 1
Abluft Radialventilator
laufende Nummer 80, Anlage 2 - RLT-Anlagen
Menge: 1,000 psch

**1.1.810 RL 231 Aufzugsmaschinenraum A31/A32**
*** Pauschalposition
*** gemäß Ausführungsbeschreibung 1
Abluft Radialventilator
laufende Nummer 81, Anlage 2 - RLT-Anlagen
Menge: 1,000 psch

**1.1.820 RL 232 Aufzugsmaschinenraum A41**
*** Pauschalposition
*** gemäß Ausführungsbeschreibung 1
Abluft Radialventilator
laufende Nummer 82, Anlage 2 - RLT-Anlagen
Menge: 1,000 psch

**1.1.830 ME 240 Entrauchung Lager/Nebenräume**
*** Pauschalposition
*** gemäß Ausführungsbeschreibung 1
Abluft und Entrauchung Axialventilator
laufende Nummer 83, Anlage 2 - RLT-Anlagen
Menge: 1,000 psch

**1.1.840 ME 241 Entrauchung MHKW/Tanks**
*** Pauschalposition
*** gemäß Ausführungsbeschreibung 1
Abluft und Entrauchung  Axialventilator
laufende Nummer 84, Anlage 2 - RLT-Anlagen
laufende Nummer 52, Anlage 5 - RLT-Filter und Keilriemen
Menge: 1,000 psch

**1.1.850 RL 242 WC-Zuluft Kamm 9**
*** Pauschalposition
*** gemäß Ausführungsbeschreibung 1
Zuluft
laufende Nummer 85, Anlage 2 - RLT-Anlagen
laufende Nummer 53, Anlage 5 - RLT-Filter und Keilriemen
Menge: 1,000 psch

**1.1.860 RL 243 WC-Abluft Kamm 9**
*** Pauschalposition
*** gemäß Ausführungsbeschreibung 1
Abluft
laufende Nummer 86, Anlage 2 - RLT-Anlagen
laufende Nummer 54, Anlage 5 - RLT-Filter und Keilriemen
Menge: 1,000 psch

**1.1.870 ME 244 Entrauchung Küche**
*** Pauschalposition
*** gemäß Ausführungsbeschreibung 1
Abluft und Entrauchung Axialventilator
laufende Nummer 87, Anlage 2 - RLT-Anlagen
Menge: 1,000 psch

**1.1.880 RL 245 Pforte Süd**
*** Pauschalposition
*** gemäß Ausführungsbeschreibung 1
Zu- und Abluft
laufende Nummer 88, Anlage 2 - RLT-Anlagen
laufende Nummer 55, Anlage 5 - RLT-Filter und Keilriemen
Menge: 1,000 psch

**1.1.890 ME 246 Entrauchung Technik**
*** Pauschalposition
*** gemäß Ausführungsbeschreibung 1
Abluft und Entrauchung Axialventilator
laufende Nummer 89, Anlage 2 - RLT-Anlagen
Menge: 1,000 psch

**1.1.900 RL 320.1 Umluft**
*** Pauschalposition
Rohrventilator
 laufende Nummer 90, Anlage 2 - RLT-Anlagen
Menge: 1,000 psch

**1.1.910 RL 320.2 Umluft**
*** Pauschalposition
Rohrventilator
 laufende Nummer 91, Anlage 2 - RLT-Anlagen
Menge: 1,000 psch

**1.1.920 RL 320.3 Umluft**
*** Pauschalposition
Rohrventilator
 laufende Nummer 92, Anlage 2 - RLT-Anlagen
Menge: 1,000 psch

**1.1.930 RL 320.4 Umluft**
*** Pauschalposition
Rohrventilator
laufende Nummer 93, Anlage 2 - RLT-Anlagen
Menge: 1,000 psch

**1.1.940 RL 500 WC-Abluft Kamm 1**
*** Pauschalposition
*** gemäß Ausführungsbeschreibung 1
Rohrventilator
laufende Nummer 94, Anlage 2 - RLT-Anlagen
Menge: 1,000 psch

**1.1.950 RL 501 WC-Abluft Kamm 2**
*** Pauschalposition
*** gemäß Ausführungsbeschreibung 1
Rohrventilator
laufende Nummer 95, Anlage 2 - RLT-Anlagen
Menge: 1,000 psch

**1.1.960 RL 502 WC-Abluft Kamm 3**
*** Pauschalposition
*** gemäß Ausführungsbeschreibung 1
Kanalventilator
laufende Nummer 96, Anlage 2 - RLT-Anlagen
Menge: 1,000 psch

**1.1.970 RL 503 WC-Abluft Kamm 6**
*** Pauschalposition
*** gemäß Ausführungsbeschreibung 1
Rohrventilator
laufende Nummer 97, Anlage 2 - RLT-Anlagen
Menge: 1,000 psch

**1.1.980 RL 504 WC-Abluft Kamm 7**
*** Pauschalposition
*** gemäß Ausführungsbeschreibung 1
Rohrventilator
laufende Nummer 98, Anlage 2 - RLT-Anlagen
Menge: 1,000 psch

**1.1.990 RL 505 WC-Abluft Kamm 8**
*** Pauschalposition
*** gemäß Ausführungsbeschreibung 1
Rohrventilator
laufende Nummer 99, Anlage 2 - RLT-Anlagen
Menge: 1,000 psch

**1.1.1000 RL 506 WC-Abluft Europasaal**
*** Pauschalposition
*** gemäß Ausführungsbeschreibung 1
Rohrventilator
laufende Nummer 100, Anlage 2 - RLT-Anlagen
Menge: 1,000 psch

**1.1.1010 RL 507 WC-Abluft Europasaal**
*** Pauschalposition
*** gemäß Ausführungsbeschreibung 1
Rohrventilator
laufende Nummer 101, Anlage 2 - RLT-Anlagen
Menge: 1,000 psch

**1.1.1020 RL 508 WC-Abluft Sozialbereich**
*** Pauschalposition
*** gemäß Ausführungsbeschreibung 1
Rohrventilator
laufende Nummer 102, Anlage 2 - RLT-Anlagen
Menge: 1,000 psch

**1.1.1030 Reinigung der Außenluftansaugungen trocken**
Jährliche Reinigung mit Industriesauger, Reinigungsmitteln
und Schutzkleidung in begehbaren Kanälen an Wand-, Boden-und Deckenflächen.
Es handelt sich um zwei Außenluftansaugungen.
Im Vertrag enthalten sind nur die horizontalen, begehbaren Kanäle ohne Höhenzugang (keine Höhenzugangstechnik notwendig).
Die Reinigung der vertikalen Kanäle, wie zum Beispiel das Wetterschutzgitter, sind nicht Bestandteil dieses Vertrages.

Die Reinigung muss vor dem Filterwechsel der RLT -Anlagen erfolgen.
Menge: 4500,000 m²

**1.1.1040 Kita Brandschutzelemente**
*** Pauschalposition
Hinweis
In der Kita werden drei Abluftanlagen ohne Filter mit
Rohrventilatoren betrieben. Bestandteil des Vertrages ist nur die
Wartung der Brandschutzelemente in diesen Anlagen.

Es sind die Ruhezeiten der Kinder zu beachten. Die Wartung
Erfolgt in enger Abstimmung mit der Meistergruppe für das PLH.

Brandschutzelemente laut BSK-Liste (Anlage 4) und Arbeitskarte (Anlage 3.1) warten:
- Überprüfung der mechanischen Funktion
- Entfernen von Verunreinigungen
- Beseitigung von Korrosionsschäden
- Nachschmieren von Lagerstellen.
Menge: 1,000 psch

#### Abschnitt 1.2 Wartung und Inspektion von Brandschutz- und Entrauchungsklappen (BSK/ERK)

**1.2.10 Wartung und Inspektion motorische BSK**
*** gemäß Ausführungsbeschreibung 1
Diese Position umfasst die Inspektions- und Wartungsarbeiten
Gemäß der Bestandsliste (Anlage 2) und den Arbeitskarten
(Anlage 3) in den jeweilig aufgeführten Intervallen für ein Jahr.

Bei der Wartung sind die Herstellerangaben zu beachten.

HINWEIS zur Kalkulation:
In der Gesamtzahl sind die BSK/ERK in der BSK-Liste
(Anlage 4) enthalten. Die Wartung der RLT-Anlagen Titel 1.1 ist ohne die BSK/ERK zu kalkulieren.

Die Wartung ist gemäß den Arbeitskarten (Anlage 3.5 und 3.8) und den geltenden Vorschriften durchzuführen.

Eine zusätzliche DGUV Vorschrift 3 Prüfung für BSK ist nicht erforderlich.

Im Leistungsumfang dieser Position ist die notwendige
Schaffung des Zugangs zu den jeweiligen Einbauorten enthalten.
Hierzu zählen insbesondere:
- Öffnen und Schließen von Schächten und Gittern
- Öffnen und Schließen von Promatdeckeln
- Abnehmen und Anbringen von Möbelplatten
Weiterhin sind ca. 80 % aller BSK/ERK mit 6-stufigen Leitern
erreichbar.
Menge: 2401,000 Stck

#### Abschnitt 1.3 Wartung und Inspektion von Volumenstromreglern (VSR)

**1.3.10 Wartung und Inspektion der Volumenstromregler**
*** gemäß Ausführungsbeschreibung 1
Wartung und Inspektion der VSR gemäß Bestandsliste
Anlage 2 und Hinweise in der Leistungsbeschreibung Anlage 1

Hinweis: Die Bestandsliste (Anlage 2) enthält alle in der Liegenschaft vorhandene Volumenstromregler, die in der dort angegebenen Stückzahl nicht Wartungs/Inspektionsgegenstand sind. Es soll nur eine Teilmenge davon (50 Stck.),wie in der Mengenangabe dieser Position vorgegeben, gewartet/inspiziert werden. Welche Volumenstromregler dies betrifft, wird vom AG nach Beauftragung vorgegeben.
Menge: 50,000 Stck

#### Abschnitt 1.4 Wartung und Inspektion von Umluftkühlern (ULK)

*Hinweis*
Die Wartung ist gemäß den Arbeitskarten (Anlage 3.3) und den geltenden Vorschriften durchzuführen. Hier gibt es zwei Wartungstypen. Diese unterscheiden sich in der Wartung der Stellantriebe. Die Zuordnung der Wartungstypen erfolgt in der ULK-Anlagenliste (Anlage 3.3)

**1.4.10 RL 120 ULK Tertiär Konzentrationspunkt (TKP)**
*** gemäß Ausführungsbeschreibung 1
laufende Nummer 1, Anlage 2 - ULK-Geräte
laufende Nummer 1, Anlage 5 - ULK-Filter
Menge: 1,000 Stck

**1.4.20 RL 121 ULK TKP**
*** gemäß Ausführungsbeschreibung 1
laufende Nummer 2, Anlage 2 - ULK-Geräte
laufende Nummer 2, Anlage 5 - ULK-Filter
Menge: 1,000 Stck

**1.4.30 RL 233 ULK TKP**
*** gemäß Ausführungsbeschreibung 1
laufende Nummer 3, Anlage 2 - ULK-Geräte
laufende Nummer 3, Anlage 5 - ULK-Filter
Menge: 1,000 Stck

**1.4.40 RL 234 ULK TKP**
*** gemäß Ausführungsbeschreibung 1
laufende Nummer 4, Anlage 2 - ULK-Geräte
laufende Nummer 4, Anlage 5 - ULK-Filter
Menge: 1,000 Stck

**1.4.50 RL 235 ULK TKP**
*** gemäß Ausführungsbeschreibung 1
laufende Nummer 5, Anlage 2 - ULK-Geräte
laufende Nummer 5, Anlage 5 - ULK-Filter
Menge: 1,000 Stck

**1.4.60 RL 236 ULK TKP**
*** gemäß Ausführungsbeschreibung 1
laufende Nummer 6, Anlage 2 - ULK-Geräte
laufende Nummer 6, Anlage 5 - ULK-Filter
Menge: 1,000 Stck

**1.4.70 RL 237 ULK TKP**
*** gemäß Ausführungsbeschreibung 1
laufende Nummer 7, Anlage 2 - ULK-Geräte
laufende Nummer 7, Anlage 5 - ULK-Filter
Menge: 1,000 Stck

**1.4.80 RL 238.1 ULK TKP**
*** gemäß Ausführungsbeschreibung 1
laufende Nummer 8, Anlage 2 - ULK-Geräte
laufende Nummer 8, Anlage 5 - ULK-Filter
Menge: 1,000 Stck

**1.4.90 RL 238.2 ULK TKP**
*** gemäß Ausführungsbeschreibung 1
laufende Nummer 9, Anlage 2 - ULK-Geräte
laufende Nummer 9, Anlage 5 - ULK-Filter
Menge: 1,000 Stck

**1.4.100 RL 239.1 ULK TKP**
*** gemäß Ausführungsbeschreibung 1
laufende Nummer 10, Anlage 2 - ULK-Geräte
laufende Nummer 10, Anlage 5 - ULK-Filter
Menge: 1,000 Stck

**1.4.110 RL 239.2 ULK TKP**
*** gemäß Ausführungsbeschreibung 1
laufende Nummer 11, Anlage 2 - ULK-Geräte
laufende Nummer 11, Anlage 5 - ULK-Filter
Menge: 1,000 Stck

**1.4.120 RL 240.1 ULK Mobilfunk**
*** gemäß Ausführungsbeschreibung 1
laufende Nummer 12, Anlage 2 - ULK-Geräte
laufende Nummer 12, Anlage 5 - ULK-Filter
Menge: 1,000 Stck

**1.4.130 RL 240.2 ULK Mobilfunk**
*** gemäß Ausführungsbeschreibung 1
laufende Nummer 13, Anlage 2 - ULK-Geräte
laufende Nummer 13, Anlage 5 - ULK-Filter
Menge: 1,000 Stck

**1.4.140 RL 247 ULK MHKW-Schaltraum**
laufende Nummer 14, Anlage 2 - ULK-Geräte
laufende Nummer 14, Anlage 5 - ULK-Filter
Menge: 1,000 Stck

**1.4.150 RL 301 ULK TKP**
*** gemäß Ausführungsbeschreibung 1
laufende Nummer 15, Anlage 2 - ULK-Geräte
laufende Nummer 15, Anlage 5 - ULK-Filter
Menge: 1,000 Stck

**1.4.160 RL 302 ULK TKP**
*** gemäß Ausführungsbeschreibung 1
laufende Nummer 16, Anlage 2 - ULK-Geräte
laufende Nummer 16, Anlage 5 - ULK-Filter
Menge: 1,000 Stck

**1.4.170 RL 303 ULK TKP**
*** gemäß Ausführungsbeschreibung 1
laufende Nummer 17, Anlage 2 - ULK-Geräte
laufende Nummer 17, Anlage 5 - ULK-Filter
Menge: 1,000 Stck

**1.4.180 RL 304 ULK TKP**
*** gemäß Ausführungsbeschreibung 1
laufende Nummer 18, Anlage 2 - ULK-Geräte
laufende Nummer 18, Anlage 5 - ULK-Filter
Menge: 1,000 Stck

**1.4.190 RL 305 ULK TKP**
*** gemäß Ausführungsbeschreibung 1
laufende Nummer 19, Anlage 2 - ULK-Geräte
laufende Nummer 19, Anlage 5 - ULK-Filter
Menge: 1,000 Stck

**1.4.200 RL 306 ULK Saal**
*** gemäß Ausführungsbeschreibung 1
laufende Nummer 20, Anlage 2 - ULK-Geräte
laufende Nummer 20, Anlage 5 - ULK-Filter
Menge: 1,000 Stck

**1.4.210 RL 307 ULK Saal**
*** gemäß Ausführungsbeschreibung 1
laufende Nummer 21, Anlage 2 - ULK-Geräte
laufende Nummer 21, Anlage 5 - ULK-Filter
Menge: 1,000 Stck

**1.4.220 RL 308 ULK Saal**
laufende Nummer 22, Anlage 2 - ULK-Geräte
laufende Nummer 22, Anlage 5 - ULK-Filter
Menge: 1,000 Stck

**1.4.230 RL 311 ULK Technikraum**
laufende Nummer 23, Anlage 2 - ULK-Geräte
laufende Nummer 23, Anlage 5 - ULK-Filter
Menge: 1,000 Stck

**1.4.240 RL 321.1 Installationsschrank**
*** gemäß Ausführungsbeschreibung 1
laufende Nummer 24, Anlage 2 - ULK-Geräte
laufende Nummer 24, Anlage 5 - ULK-Filter
Menge: 1,000 Stck

**1.4.250 RL 321.2 Installationsschrank**
*** gemäß Ausführungsbeschreibung 1
laufende Nummer 25, Anlage 2 - ULK-Geräte
laufende Nummer 25, Anlage 5 - ULK-Filter
Menge: 1,000 Stck

**1.4.260 RL 321.3 Installationsschrank**
*** gemäß Ausführungsbeschreibung 1
laufende Nummer 26, Anlage 2 - ULK-Geräte
laufende Nummer 26, Anlage 5 - ULK-Filter
Menge: 1,000 Stck

**1.4.270 RL 321.4 Installationsschrank**
*** gemäß Ausführungsbeschreibung 1
laufende Nummer 27, Anlage 2 - ULK-Geräte
laufende Nummer 27, Anlage 5 - ULK-Filter
Menge: 1,000 Stck

**1.4.280 RL 401 ULK TKP**
*** gemäß Ausführungsbeschreibung 1
laufende Nummer 28, Anlage 2 - ULK-Geräte
laufende Nummer 28, Anlage 5 - ULK-Filter
Menge: 1,000 Stck

**1.4.290 RL 402 ULK TKP**
*** gemäß Ausführungsbeschreibung 1
laufende Nummer 29, Anlage 2 - ULK-Geräte
laufende Nummer 29, Anlage 5 - ULK-Filter
Menge: 1,000 Stck

**1.4.300 RL 403 ULK TKP**
*** gemäß Ausführungsbeschreibung 1
laufende Nummer 30, Anlage 2 - ULK-Geräte
laufende Nummer 30, Anlage 5 - ULK-Filter
Menge: 1,000 Stck

**1.4.310 RL 404 ULK TKP**
*** gemäß Ausführungsbeschreibung 1
laufende Nummer 31, Anlage 2 - ULK-Geräte
laufende Nummer 31, Anlage 5 - ULK-Filter
Menge: 1,000 Stck

**1.4.320 RL 405 ULK TKP**
*** gemäß Ausführungsbeschreibung 1
laufende Nummer 32, Anlage 2 - ULK-Geräte
laufende Nummer 32, Anlage 5 - ULK-Filter
Menge: 1,000 Stck

**1.4.330 RL 406 ULK Saal**
*** gemäß Ausführungsbeschreibung 1
laufende Nummer 33, Anlage 2 - ULK-Geräte
laufende Nummer 33, Anlage 5 - ULK-Filter
Menge: 1,000 Stck

**1.4.340 RL 407 ULK Saal**
*** gemäß Ausführungsbeschreibung 1
laufende Nummer 34, Anlage 2 - ULK-Geräte
laufende Nummer 34, Anlage 5 - ULK-Filter
Menge: 1,000 Stck

**1.4.350 RL 411 ULK TV Raum**
*** gemäß Ausführungsbeschreibung 1
laufende Nummer 35, Anlage 2- ULK-Geräte
laufende Nummer 35, Anlage 5 - ULK-Filter
Menge: 1,000 Stck

**1.4.360 RL 412 ULK TV Raum**
*** gemäß Ausführungsbeschreibung 1
laufende Nummer 36, Anlage 2 - ULK-Geräte
laufende Nummer 36, Anlage 5 - ULK-Filter
Menge: 1,000 Stck

#### Abschnitt 1.5 Wartung und Inspektion von MSR-Schaltschränken für RLT

**Ausführungsbeschreibung 2**
Einjahrespauschale für die Wartung und Inspektion der MSR-Schaltschränke für die RLT-Anlagen  gemäß Bestandsliste (Anlage 2) sowie Wartungsintervalle gemäß Arbeitskarten
(Anlage 3).

Bei jedem Wartungsturnus gemäß den Arbeitskarten
(Anlage 3.6) ist eine Thermografie (bildgebendes Verfahren zur Anzeige der Oberflächentemperaturen) der Schaltschrankfelder durchzuführen. Die Durchführung der Thermografie soll eventuelle Wärmenester beziehungsweise thermische Überlastung von Komponenten aufzeigen. Die entsprechenden Fotos sind der AG mit der Wartungsdokumentation zu übergeben. Es ist eine Kamera mit einer Auflösung von mindestens
320 x 240 Pixel (zum Beispiel FLIR E8) zu verwenden. Der Bediener der Kamera muss geschult und in die Funktionen der Kamera eingewiesen sein, um aussagefähige Bilddokumentationen erstellen zu können.

Hinweis:
Die MSR-Anlagen sind „Elektrische Anlagen und ortsfeste Betriebsmittel“ nach § 5 Tabelle 1A DGUV Vorschrift 3 DA. Nach DGUV Vorschrift 3 DA haben diese elektrischen Anlagen eine Prüffrist von 4 Jahren. Die Prüfung der MSR-Anlagen nach DGUV Vorschrift 3 erfolgt im ersten Vertragsjahr.

Die DGUV Vorschrift 3 Prüfung für die Schaltschränke ist unter der OZ 1.6.50 einzukalkulieren.

Leistungsbestandteil sind die Hardwarekomponenten bis zu den Eingangsklemmen der DDC-Controller. Die DDC-Controller sind nicht Leistungsbestandteil, da deren Überprüfung über einen anderen Vertrag erfolgt.

**1.5.10 MSR-Schaltschrank ISP 1 AV**
*** Pauschalposition
*** gemäß Ausführungsbeschreibung 2
laufende Nummer 1, Anlage 2 - Schaltschränke
Menge: 1,000 psch

**1.5.20 MSR-Schaltschrank ISP 1 SV**
*** Pauschalposition
*** gemäß Ausführungsbeschreibung 2
laufende Nummer 2, Anlage 2 - Schaltschränke
Menge: 1,000 psch

**1.5.30 MSR-Schaltschrank ISP 2 AV**
*** Pauschalposition
*** gemäß Ausführungsbeschreibung 2
laufende Nummer 3, Anlage 2 - Schaltschränke
Menge: 1,000 psch

**1.5.40 MSR-Schaltschrank ISP 2 SV**
*** Pauschalposition
*** gemäß Ausführungsbeschreibung 2
laufende Nummer 4, Anlage 2 - Schaltschränke
Menge: 1,000 psch

**1.5.50 MSR-Schaltschrank ISP 3 AV**
*** Pauschalposition
*** gemäß Ausführungsbeschreibung 2
laufende Nummer 5, Anlage 2 - Schaltschränke
Menge: 1,000 psch

**1.5.60 MSR-Schaltschrank ISP 3 SV**
*** Pauschalposition
*** gemäß Ausführungsbeschreibung 2
laufende Nummer 6, Anlage 2 - Schaltschränke
Menge: 1,000 psch

**1.5.70 MSR-Schaltschrank ISP 4**
*** Pauschalposition
*** gemäß Ausführungsbeschreibung 2
laufende Nummer 7, Anlage 2 - Schaltschränke
Menge: 1,000 psch

**1.5.80 MSR-Schaltschrank ISP 5**
*** Pauschalposition
*** gemäß Ausführungsbeschreibung 2
laufende Nummer 8, Anlage 2 - Schaltschränke
Menge: 1,000 psch

**1.5.90 MSR-Schaltschrank ISP 6**
*** Pauschalposition
*** gemäß Ausführungsbeschreibung 2
laufende Nummer 9, Anlage 2 - Schaltschränke
Menge: 1,000 psch

**1.5.100 MSR-Schaltschrank ISP 8**
*** Pauschalposition
*** gemäß Ausführungsbeschreibung 2
laufende Nummer 10, Anlage 2 - Schaltschränke
Menge: 1,000 psch

**1.5.110 MSR-Schaltschrank ISP 9**
*** Pauschalposition
*** gemäß Ausführungsbeschreibung 2
laufende Nummer 11, Anlage 2 - Schaltschränke
Menge: 1,000 psch

**1.5.120 MSR-Schaltschrank ISP 10**
*** Pauschalposition
*** gemäß Ausführungsbeschreibung 2
laufende Nummer 12, Anlage 2 - Schaltschränke
Menge: 1,000 psch

**1.5.130 MSR-Schaltschrank ISP 11**
*** Pauschalposition
*** gemäß Ausführungsbeschreibung 2
laufende Nummer 13, Anlage 2 - Schaltschränke
Menge: 1,000 psch

**1.5.140 MSR-Schaltschrank ISP 12**
*** Pauschalposition
*** gemäß Ausführungsbeschreibung 2
laufende Nummer 14, Anlage 2 - Schaltschränke
Menge: 1,000 psch

**1.5.150 MSR-Schaltschrank ISP 13**
*** Pauschalposition
*** gemäß Ausführungsbeschreibung 2
laufende Nummer 15, Anlage 2 - Schaltschränke
Menge: 1,000 psch

**1.5.160 MSR-Schaltschrank ISP 14**
*** Pauschalposition
*** gemäß Ausführungsbeschreibung 2
laufende Nummer 16, Anlage 2 - Schaltschränke
Menge: 1,000 psch

**1.5.170 MSR-Schaltschrank ISP 15**
*** Pauschalposition
*** gemäß Ausführungsbeschreibung 2
laufende Nummer 17, Anlage 2 - Schaltschränke
Menge: 1,000 psch

**1.5.180 MSR-Schaltschrank ISP 16**
*** Pauschalposition
*** gemäß Ausführungsbeschreibung 2
laufende Nummer 18, Anlage 2 - Schaltschränke
Menge: 1,000 psch

**1.5.190 MSR-Schaltschrank ISP 17**
*** Pauschalposition
*** gemäß Ausführungsbeschreibung 2
laufende Nummer 19, Anlage 2 - Schaltschränke
Menge: 1,000 psch

**1.5.200 MSR-Schaltschrank ISP 18**
*** Pauschalposition
*** gemäß Ausführungsbeschreibung 2
laufende Nummer 20, Anlage 2 - Schaltschränke
Menge: 1,000 psch

**1.5.210 MSR-Schaltschrank ISP 19**
*** Pauschalposition
*** gemäß Ausführungsbeschreibung 2
laufende Nummer 21, Anlage 2 - Schaltschränke
Menge: 1,000 psch

**1.5.220 MSR-Schaltschrank ISP 20**
*** Pauschalposition
*** gemäß Ausführungsbeschreibung 2
laufende Nummer 22, Anlage 2 - Schaltschränke
Menge: 1,000 psch

#### Abschnitt 1.6 Prüfungen

**1.6.10 Prüfung elektrotechnischer Anlagen und Betriebsmittel nach DGUV Vorschrift 3**
Vorbemerkungen
Bestandteil des Vertrages sind die vorgeschriebenen Wiederholungsprüfungen elektrotechnischer Anlagen und Betriebsmittel nach DGUV Vorschrift 3. Die Prüfungen dienen dem Nachweis, dass die im Leistungsverzeichnis aufgeführten elektrischen Anlagen den Sicherheitsvorschriften entsprechen.

Prüfumfang
Die zu erbringende Leistung umfasst die Prüfung der elektrotechnischen Anlagen und Betriebsmittel von RLT- und MSR Anlagen gemäß unten stehendem Kalkulationshinweis unter Beachtung des Leistungsverzeichnises (Titel OZ 1.1. und OZ 1.4.) und ist im Vertragszeitraum entsprechend den Prüffristen (nach DGUV Vorschrift 3, Durchführungsanweisungen zu § 5, Tabellen 1A und 1B) durchzuführen.

Der Umfang der Prüfung umfasst folgende Positionen:
- Sichtprüfung
- Messen (Die Messgeräte müssen der DIN VDE 0404 bzw.
  0413 entsprechen)
- Funktionsprobe

Prüfdurchführung
Die Prüfungen sind ausschließlich von Elektrofachkräften durchzuführen, die Kenntnisse durch Prüfung vergleichbarer Anlagen besitzen. Die Wiederholungsprüfungen sind entsprechend den VDE-Bestimmungen, maßgeblich DIN VDE 0105, durchzuführen.
Betriebsmittel, die über Steckvorrichtungen angeschlossen wer- den, sind nach DIN VDE 0701-0702 (VDE 0701-0702) zu prüfen.
Die Vorgaben stellen den AN nicht von seiner Verpflichtung frei, sich selbstständig einen umfassenden Überblick über den Status der elektrischen Anlagen, die entstandenen Mängel und die Funktion der Schutzmaßnahmen zu verschaffen.
Der AN ist verpflichtet, alle zur Erbringung der Leistung benötig- ten Hilfsmittel und Hilfsstoffe zu liefern und zu stellen und in die Preiskalkulation einzubeziehen.
Die Prüfungen sind mit Messergebnissen zu dokumentieren. Die geprüften elektrotechnischen Anlagen und Betriebsmittel sind mit einer Prüfplakette zu kennzeichnen.

Auswertung der Prüfung/Prüfbericht
Für die Dokumentation der durchgeführten Prüfungen sind die vom ZVEH nachstehend aufgeführten Formulare zu verwenden oder Formulare, die inhaltlich den gleichen Prüfinhalt widerspiegeln:
- Wiederholungsprüfung ortsveränderlicher elektrischer Geräte (WFE Bestell-Nr. 8159)
- Instandgesetzte elektrische Geräte (WFE Bestell-Nr. 8160)
- Elektrische Anlagen (WFE Bestell-Nr. 8161)
- Folgeblätter für die Prüfung elektrischer Anlagen
  (WFE Bestell-Nr. 8162)
- Änderung, Instandsetzung und Prüfung elektrischer Maschi-
  Nen (WFE Bestell-Nr. 8164)

Der Prüfbericht muss die nachstehenden Mindestangaben enthalten:

1. Allgemeine Angaben
- Name und Anschrift der AG
- Name und Anschrift des AN
- Bezeichnung der einzelnen Prüfprotokolle für die Dokumentation von Messwerten
- Bezeichnung des Objektes, z. B. Liegenschaft, Anlage,
  Verteilung, Stromkreis
- Angabe der verwendeten Mess- und Prüfgeräte.
  Aus der Dokumentation müssen die geprüften Stromkreise mit
  deren Bezeichnung und die zugehörigen Schutzeinrichtungen
  ersichtlich sein.

2. Bewertung der Prüfung
Bei der Bewertung müssen auch Messwerte, die die Normanforderungen erfüllen, aber auffällig von den erwarteten Werten abweichen, berücksichtigt werden.

3. Angaben über die prüfende Firma und Unterschriften
Prüffirma, Prüfer, Prüfdatum, Firmenstempel, Unterschrift.

Alle bei dem Besichtigen, Messen und Erproben ermittelten Ergebnisse müssen vom AN hinsichtlich des Anlagenzustandes bewertet werden.
Festgestellte Mängel müssen mit einem Verweis zu den geltenden Rechtsvorschriften und Lösungsansätzen zur Erlangung eines betriebssicheren Zustands unter Berücksichtigung der baulichen Rahmenbedingungen dokumentiert werden.

4. Prüfungsbeginn
 Prüfungsbeginn ist im ersten Vertragsjahr.

5. Kalkulationshinweis
 Die Mengeneinheit Stück (Stck) bezieht sich auf die einmalige Überprüfung der elektrotechnischen Komponenten der in den Bestandslisten (Anlage2) angegebenen RLT-Anlagen nach DIN VDE 0105.

1 Stück = 1 DGUV-Vorschrift-3-Prüfung einer RLT/ULK -Anlage mit MSR Schaltschrank

Für die Verbraucher sind an den MSR-Anlagen insgesamt ca. 600 Kabel/Leitungen angeschlossen. Von den angeschlossenen Kabel/Leitungen sind ca. ¼ Drehstromleitungen (400 V) und ca. ¾ Wechselstromleitungen (230 V).
In der Bestandsliste (Anlage 2) sind die Schaltschränke mit ihren Einbaugeräten gelistet. Anhand der Geräte  kann festgestellt werden, wie viele Leitungen nach DGUV Vorschrift 3 zu prüfen sind. Kleinspannungsleitungen sind nur auf Sicht zu prüfen.

Es wird davon ausgegangen, dass es sich nicht um elektrische Anlagen nach DIN VDE 0100 Gruppe 700 handelt. Bei den MSR-Anlagen handelt es sich um „Elektrische Anlagen und ortsfeste Betriebsmittel“.
Menge: 138,000 Stck

### Bereich 2 Instandsetzung und Störungsbeseitigung

#### Abschnitt 2.1 Stundensätze

**Ausführungsbeschreibung 3**
*Stundenverrechnungssatz für Instandsetzung und Störungsbeseitigung*
Die Position umfasst sämtliche Nebenkosten und
Aufwendungen, insbesondere den tatsächlichen Lohn
einschließlich vermögenswirksamer Leistungen mit den
Zuschlägen für Gemeinkosten, Sozialkassenbeiträge und
desgleichen Lohnnebenkosten sowie Zuschläge für
Überstunden.
Stundenlohnarbeiten zum Nachweis sind bei der AG
anzumelden und nur nach Genehmigung der  AG
durchzuführen.

Die angegebene Menge an Stunden in den jeweiligen
Positionen ist eine geschätzte Anzahl pro Jahr und
begründet keinen Anspruch auf Beauftragung.

Für Wartungs- und Instandsetzungsarbeiten laut
Leistungsbeschreibung Punkt 3.1.1 und 3.1.2 werden
die An- und Abfahrtskosten nicht gesondert erstattet.

Nur für Störungsbeseitigung laut Leistungsbeschreibung
unter Punkt 3.1.3 werden die  An- und Abfahrtskosten
gesondert erstattet.

Aufgrund von erforderlichen Baumaßnahmen oder Anlagenoptimierungen kann es zur Anpassung der vorhandenen Raumlufttechnik kommen. Hierzu sind ggf. Planungs- und Beratungsleistungen im geringen Umfang notwendig.
Es müssen Auslegungen der Anlagentechnik überprüft und Umbaukonzepte erstellt werden. Die Dokumentationsaktualisierung ist durchzuführen.
Sofern vorhanden, werden Bestandspläne durch die AG zur Verfügung gestellt. Aufgrund des unterschiedlichen Anlagenalters kann dieses in Papierform oder auch elektronisch erfolgen. Wenn Unterlagen generell fehlen, erfolgt die Dokumentationsdarstellung komplett durch den AN. Durch den AN ist ein Plansatz 3-fach sowohl in Papierform als auch in elektronischer bearbeiteter Form (Auto CAD Datei) auf einem Datenträger (CD-ROM) zu liefern.Weiterhin muss der AN in der Lage sein, Inbetriebnahmen zu unterstützen.

Zu Beginn der Maßnahme erstellt der AN eine Kostenschätzung zum voraussichtlichen Aufwand der jeweiligen Ingenieursleistung.
Diese Leistungspositionen können nur abgerechnet werden, wenn im Vorfeld eine Aufforderung und schriftliche Beauftragung durch die AG erfolgt ist.

**2.1.10 Ingenieur für RLT-Anlagen**
*** gemäß Ausführungsbeschreibung 3
Montag bis Freitag
von 6:00 bis 20:00 Uhr
Menge: 40,000 Std

**2.1.20 Techniker/Meister RLT-Anlagen**
*** gemäß Ausführungsbeschreibung 3
Montag bis Freitag
von 6:00 bis 20:00 Uhr
Menge: 100,000 Std

**2.1.30 Techniker/Meister RLT-Anlagen**
*** gemäß Ausführungsbeschreibung 3
Montag bis Freitag
von 20:00 bis 6:00 Uhr
Menge: 30,000 Std

**2.1.40 Techniker/Meister RLT-Anlagen**
*** gemäß Ausführungsbeschreibung 3
Samstag
von 0:00 bis 24:00 Uhr
Menge: 30,000 Std

**2.1.50 Techniker/Meister RLT-Anlagen**
*** gemäß Ausführungsbeschreibung 3
Sonn-/Feiertage
von 0:00 bis 24:00 Uhr
Menge: 20,000 Std

**2.1.60 Monteur für RLT-Anlagen**
*** gemäß Ausführungsbeschreibung 3
Montag bis Freitag
von 6:00 bis 20:00 Uhr
Menge: 300,000 Std

**2.1.70 Monteur für RLT-Anlagen**
*** gemäß Ausführungsbeschreibung 3
Montag bis Freitag
von 20:00 bis 6:00 Uhr
Menge: 30,000 Std

**2.1.80 Monteur für RLT-Anlagen**
*** gemäß Ausführungsbeschreibung 3
Samstag
von 0:00 bis 24:00 Uhr
Menge: 30,000 Std

**2.1.90 Monteur für RLT-Anlagen**
*** gemäß Ausführungsbeschreibung 3
Sonn-/Feiertage
von 0:00 bis 24:00 Uhr
Menge: 20,000 Std

**2.1.100 Ingenieur für MSR-Anlagen**
*** gemäß Ausführungsbeschreibung 3
Montag bis Freitag
von 6:00 bis 20:00 Uhr
Menge: 40,000 Std

**2.1.110 Techniker/Meister MSR-Anlagen**
*** gemäß Ausführungsbeschreibung 3
Montag bis Freitag
von 6:00 bis 20:00 Uhr
Menge: 100,000 Std

**2.1.120 Techniker/Meister MSR-Anlagen**
*** gemäß Ausführungsbeschreibung 3
Montag bis Freitag
von 20:00 bis 6:00 Uhr
Menge: 30,000 Std

**2.1.130 Techniker/Meister MSR-Anlagen**
*** gemäß Ausführungsbeschreibung 3
Samstag
von 0:00 bis 24:00 Uhr
Menge: 30,000 Std

**2.1.140 Techniker/Meister MSR-Anlagen**
*** gemäß Ausführungsbeschreibung 3
Sonn-/Feiertage
von 0:00 bis 24:00 Uhr
Menge: 20,000 Std

**2.1.150 Monteur für MSR-Anlagen**
*** gemäß Ausführungsbeschreibung 3
Montag bis Freitag
von 6:00 bis 20:00 Uhr
Menge: 150,000 Std

**2.1.160 Monteur für MSR-Anlagen**
*** gemäß Ausführungsbeschreibung 3
Montag bis Freitag
von 20:00 bis 6:00 Uhr
Menge: 30,000 Std

**2.1.170 Monteur für MSR-Anlagen**
*** gemäß Ausführungsbeschreibung 3
Samstag
von 0:00 bis 24:00 Uhr
Menge: 30,000 Std

**2.1.180 Monteur für MSR-Anlagen**
*** gemäß Ausführungsbeschreibung 3
Sonn-/Feiertage
von 0:00 bis 24:00 Uhr
Menge: 20,000 Std

**2.1.190 Fachhandwerker für Verarbeitung von Calcium-Silikatplatten des Herstellers PROMAT**
*** gemäß Ausführungsbeschreibung 3
Diese Position umfasst die Verarbeitung aller Produkte
für die Verarbeitung von Cacium-Silikat des Herstellers Promat.
Der Mitarbeiter hat eine entsprechende Schulung des
Herstellers besucht und kann die Teilnahme nachweisen.
Inhalt des Lehrgangs muss die Einweisung in den Einbau und
Verarbeitung von Promat-Brandschutzsystemen gemäß den
Bestimmungen der allgemeinen bauaufsichtlichen
Zulassungen des DiBt sein.
Montag bis Freitag von 6:00 bis 20:00 Uhr
Menge: 20,000 Std

**2.1.200 Stundenlohnarbeiten durch Ingenieur für HKL**
*** gemäß Ausführungsbeschreibung 3
Aufgrund von erforderlichen Baumaßnahmen oder
Anlagenoptimierungen kann es zur Anpassung der
vorhandenen Raumlufttechnik kommen. Hierzu sind
Planungs-, Beratungsleistungen im geringen Umfang
notwendig. Es müssen Auslegungen der Anlagentechnik
überprüft und Umbaukonzepte erstellt werden. Die
Dokumentationsaktualisierung ist durchzuführen.
Sofern vorhanden, werden Bestandspläne durch die AG zur
Verfügung gestellt. Aufgrund des unterschiedlichen
Anlagenalters kann dieses in Papierform, oder auch
elektronisch erfolgen. Wenn Unterlagen generell fehlen,
erfolgt die Dokumentationserstellung komplett durch den
AN. Durch den AN ist ein Plansatz 3-fach sowohl in
Papierform als auch in elektronischer, bearbeitbarer
Form (Auto CAD Datei) auf einen Datenträger (CD-ROM) zu
liefern. Weiterhin muss der AN in der Lage sein,
Inbetriebnahmen zu unterstützen.

Die Bauleitung und Abnahme wird von der AG
durchgeführt.

Zu Beginn der Maßnahme erstellt der AN eine
Kostenschätzung zum voraussichtlichen Aufwand der
jeweiligen Ingenieursleistung.
Diese Leistungspositionen können nur abgerechnet
werden, wenn im Vorfeld eine Aufforderung und
schriftliche Beauftragung durch den AG erfolgt ist.
Menge: 7,000 Std

**2.1.210 Technischer Zeichner**
*** gemäß Ausführungsbeschreibung 3
Erstellen von technischen Zeichnungen mit einem
CAD-System
im Auto-CAD-Format Version 2013 oder höher.
- Verbinden von vorhandenen Grundrissen mit vorhandenen
Technik-Layern
- Erstellen von Zeichnungsköpfen
- Einarbeitung von handschriftlichen Änderungen in
Papierzeichnungen (Anlegen von Revisionsständen)
Menge: 10,000 Std

**2.1.220 Helfer alle Gewerke**
*** gemäß Ausführungsbeschreibung 3
Montag bis Freitag
von 6:00 bis 20:00 Uhr
Menge: 30,000 Std

**2.1.230 Helfer alle Gewerke**
*** gemäß Ausführungsbeschreibung 3
Montag bis Freitag
von 20:00 bis 6:00 Uhr
Menge: 20,000 Std

**2.1.240 Helfer alle Gewerke**
*** gemäß Ausführungsbeschreibung 3
Samstag
von 0:00 bis 24:00 Uhr
Menge: 10,000 Std

**2.1.250 Helfer alle Gewerke**
*** gemäß Ausführungsbeschreibung 3
Sonn- und Feiertage
von 0:00 bis 24:00 Uhr
Menge: 10,000 Std

**2.1.260 An- und Abfahrtspauschale**
An- und Abfahrtspauschale
Inklusive aller Nebenkosten für bis zu 3 Mitarbeiter auf Anforderung der AG zur Störungsbeseitigung.
Die Pauschale wird nur einmalig je Störungsbeseitigung gezahlt. Die Anrechnung erfolgt nur, wenn der AN nicht ohnehin,
z. B. für Wartungs- oder Instandsetzungsmaßnahmen, vor Ort ist.
Menge: 6,000 Stck

#### Abschnitt 2.2 Materialeinkauf

**2.2.10 Instandsetzungsmaterial mit Zuschlag**
Diese Position gilt nur für Material, welches nicht bereits im  Leistungsverzeichnis aufgeführt ist.

Vor Durchführung der Instandsetzung ist mit der AG abzuklären, ob und gegebenenfalls in welchem Umfang Originalersatzteile entsprechend den Herstellerangaben aus der Bestandsliste (Anlage 2) zu verwenden sind.

Der nachgewiesene Einkaufspreis des für die Instandsetzungen  verwendeten Materials wird mit einem prozentualen Zuschlag für Instandsetzungsmaterial gegenüber der AG abgerechnet.

Nachgewiesener Materialeinkaufspreis:
Einkaufspreis ohne Umsatzsteuer abzüglich aller produkt-/ lieferantenbezogenen Nachlässe wie Skonti und Rabatte etc., unabhängig davon, ob der AN diese beim Lieferanten selbst geltend gemacht hat..

Von der AG geschätzter Materialeinkauf:

  35.000 Euro pro Jahr

Wird der geschätzte Leistungsumfang nicht erreicht,
begründet dies keine Ansprüche des AN.

Zuschlag für Instandsetzungsmaterial:
Der Zuschlag umfasst sämtliche Geschäftskosten,
Gemeinkosten, Bezugskosten der Beschaffung des
Instandsetzungsmaterials (zum Beispiel Porto, Fracht,
Verpackung, Zoll, Prüf- und Überwachungsgebühren,
Versicherung etc.), Wagnis und Gewinn.

'....................................................'
%
  (Bietereintrag)

Bietereintrag in das Leistungsverzeichnis:
In die Spalte Einheitspreis ist der Zuschlagsfaktor und
in die Spalte Gesamtbetrag das Produkt der
Multiplikation aus geschätztem Materialeinkauf und
Zuschlagsfaktor einzutragen.

Beispiel:
1. Geschätzter  Materialeinkauf  35.000 Euro/Jahr

2. Zuschlag für  Instandsetzungsmaterial:  5%

3. Eintrag Einheitspreis: Zuschlagsfaktor  1,05

4. Eintrag Gesamtbetrag:  36.750 Euro/Jahr
Geschätzter Materialeinkauf x Zuschlagsfaktor
 (35.000 Euro pro Jahr geschätzter Materialeinkauf x 1,05
 Zuschlagsfaktor = Gesamtbetrag 36.750 €
 Das Ergebnis ist in Spalte "Gesamtbetrag in EUR" einzutragen)

Beispiel Ende
Menge: 35000,000 EUR

**2.2.20 Lieferung von Material der Firma Promat**
Lieferung von Material der Firma Promat, gemäß der zum Zeitpunkt der Bestellung gültigen Herstellerpreisliste.

Die Materiallieferungen werden mit einem prozentualen Rabatt beziehungsweise Aufschlag gegenüber der AG abgerechnet.

Von der AG geschätzter Materialeinkauf:

  5.000 Euro pro Jahr

Wird der geschätzte Leistungsumfang nicht erreicht,
Begründet dies keine Ansprüche des AN

Rabatt bzw. Aufschlag für Material
Der Rabatt bzw. Aufschlag umfasst sämtliche Geschäftskosten,
Gemeinkosten, Bezugskosten der Beschaffung des
Instandsetzungsmaterials (zum Beispiel Porto, Fracht,
Verpackung, Zoll, Prüf- und Überwachungsgebühren,
Versicherung etc.), Wagnis und Gewinn.

'....................................................'
%
  (Bietereintrag)

Bietereintrag in das Leistungsverzeichnis:
In die Spalte Einheitspreis ist der Zuschlagsfaktor und
in die Spalte Gesamtbetrag das Produkt der
Multiplikation aus geschätztem Materialeinkauf und
Zuschlagsfaktor einzutragen.

Beispiel:
1. Geschätzter Materialeinkauf  5.000 Euro/Jahr

2. Zuschlag für Instandsetzungsmaterial:  5%

3. Eintrag Einheitspreis: Zuschlagsfaktor  1,05

4. Eintrag Gesamtbetrag:  5.250 Euro/Jahr
 (5.000 Euro pro Jahr geschätzter Materialeinkauf x 1,05
  Zuschlagsfaktor = Gesamtbetrag 5.250 €
  Das Ergebnis ist in Spalte "Gesamtbetrag in EUR"
  Einzutragen)
Beispiel Ende
Menge: 5000,000 EUR

#### Abschnitt 2.3 Nachunternehmerleistung

**2.3.10 Instandsetzungsleistungen von Nachunternehmern**
Die nachgewiesenen Nachunternehmerleistungen werden mit einem prozentualen Koordinierungszuschlag gegenüber der AG abgerechnet. Diese Leistungen von Nachunternehmern gelten nur für Arbeiten, welche nicht im Leistungsverzeichnis aufgeführt wurden und welche NICHT im eigenen Unternehmen erbracht werden können (bei Bauleistungen gemäß § 4 Abs. 8, Nr. 1 VOB/B oder bei Dienstleistungen gemäß § 4 Nr. 4 VOL/B).

Nachgewiesener Nachunternehmerpreis:

Nachunternehmerpreis ohne Umsatzsteuer abzüglich aller Nachunternehmernachlässe wie Skonto, Rabatte etc., unabhängig davon, ob der AN diese beim Nachunternehmer selbst geltend gemacht hat.

Von der AG geschätzter Nachunternehmerpreis:

  4.000,00 Euro pro Jahr
Koordinierungszuschlagsfakor für Nachunternehmerleistung:

Der Zuschlag umfasst sämtliche Geschäftskosten, Gemeinkosten, Bezugskosten für Beschaffung von Nachunternehmerleistungen, Wagnis und Gewinn.

'....................................................' (Vom Bieter einzutragen

Bietereintrag in das Leistungsverzeichnis:
In die Spalte Einheitspreis ist der Zuschlagsfaktor und in die Spalte Gesamtbetrag das Produkt der Multiplikation aus geschätzter Nachunternehmerleistung und Zuschlagsfaktor einzutragen. Als Bezugsgröße wird der Einheitspreis geprüft.

Beispiel:
1.  geschätzte Nachunternehmerleistung:  4.000,00 Euro pro
  Jahr
  (Spalte "Menge ME")

2.  Koordinierungszuschlag:  3 %

3.  Koordinierungszuschlagsfaktor  1,03
(In Spalte
"Einheitspreis in EUR" eintragen)

4.  Gesamtpreis Nachunternehmerleistung
Und Koordinierungszuschlag  4.120,00 Euro pro Jahr

Geschätzte Nachunternehmerleistung x Koordinierungszuschlagsfaktor

(4.000 Euro pro Jahr geschätzte Nachunternehmerleistung x  1,03 Koordinierungszuschlagsfaktor = Gesamtbetrag 4.120 Euro
Das Ergebnis ist in Spalte "Gesamtbetrag in EUR"  einzutragen)
Beispiel Ende
Menge: 4000,000 EUR

#### Abschnitt 2.4 Rufbereitschaft

**2.4.10 24-h-Rufbereitschaft, Störungsdienst**
*** Pauschalposition
Jahrespauschale für die tägliche 24-stündige Rufbereitschaft mit einer Reaktionszeit wie unter Punkt 3.2.2 der Leistungsbeschreibung angegeben.

Der AN übergibt der AG eine Rufnummer, unter der die ständige Erreichbarkeit gewährleistet ist.

Die Abrechnung erfolgt vierteljährlich mit 1/4 der Jahrespauschale.
Menge: 1,000 psch

#### Abschnitt 2.5 Sonderleistungen

**2.5.10 Plotten von CAD-Zeichnungen Format DIN A0**
CAD-Plan über Farbplotsystem auf Papier (80 g/m²)
drucken, zuschneiden, falten und an die AG übergeben.
Menge: 15,000 Stck

**2.5.20 Überprüfung eines Datenpunktes**
Überprüfung eines Datenpunktes (1:1 Test)
Menge: 100,000 Stck

### Bereich 3 Verbesserung der Anlagentechnik

*Hinweis*
Nachfolgende, in Titel 3 aufgeführte Leistungen sind zur einmaligen Ausführung während der Vertragslaufzeit vorgesehen. Die Preise sind daher entsprechend der angegebenen Stückzahlen zu kalkulieren und fließen direkt in die Angebotsauswertung ein.

#### Abschnitt 3.1 Austausch Frequenzumformer

**3.1.10 Frequenzumformer 7,5 kW**
Typ Dannfoss Drive FC-102 für 7,5 kW IP55

Bezeichnung:
FC-102P7K5T4E55H1XGX1OXSXXXXXAXBXCXXXXDX

liefern, betriebsfertig montieren, vorhandener Frequenzumformer ist zu demontieren und fachgerecht zu entsorgen.
Menge: 2,000 Stck

**3.1.20 Frequenzumformer 11 kW**
Typ Dannfoss Drive FC-102 für 11 kW IP55

Bezeichnung:
FC-102P11K5T4E55H1XGX1OXSXXXXXAXBXCXXXXDX

liefern, betriebsfertig montieren, vorhandener Frequenzumformer ist zu demontieren und fachgerecht zu entsorgen.
Menge: 2,000 Stck

**3.1.30 Frequenzumformer 15 kW**
Typ Dannfoss Drive FC-102 für 15 kW IP55

Bezeichnung:
FC-102P15K5T4E55H1XGX1OXSXXXXXAXBXCXXXXDX

liefern, betriebsfertig montieren, vorhandener Frequenzumformer ist zu demontieren und fachgerecht zu entsorgen.
Menge: 2,000 Stck

**3.1.40 Frequenzumformer 30 kW**
Typ Dannfoss Drive FC-102 für 30 kW IP55

Bezeichnung:
FC-102P30K5T4E55H1XGX1OXSXXXXXAXBXCXXXXDX

liefern, betriebsfertig montieren, vorhandener Frequenzumformer ist zu demontieren und fachgerecht zu entsorgen.
Menge: 2,000 Stck

#### Abschnitt 3.2 Austausch Befeuchterkomponenten und Wasseraufbereitung

**3.2.10 Condair-Austauschset Silberionisierung Typ 60**
Condair-Austauschset Silberionisierung Typ 60 für Condair Dual 2 Hybrid-Luftbefeuchter,  ET- Katalog Position: 117, SAP- Nr.: 2519260
liefern und betriebsfertig montieren
Menge: 4,000

**3.2.20 Demontage Austauschset Typ 60**
Demontage alter Komponenten des Condair-Austauschset
Typ 60
einschließlich fach- und umweltgerechter Entsorgung
Menge: 4,000

**3.2.30 Condair-Austauschset Silberionisierung Typ 125**
Condair-Austauschset Silberionisierung Typ 125 für Condair Dual 2 Hybrid-Luftbefeuchter,  ET- Katalog Position: 117, SAP- Nr.: 2519261
liefern und betriebsfertig montieren
Menge: 4,000

**3.2.40 Demontage Austauschset Typ 125**
Demontage alter Komponenten des Condair-Austauschset
Typ 125
einschließlich fach- und umweltgerechter Entsorgung
Menge: 4,000

**3.2.50 Condair-Sterilfilter**
Sterilfilter für Condair Dual 2 Hybrid-Luftbefeuchter, ET- Katalog Position: 133, SAP- Nr.: 2543874
liefern und betriebsfertig montieren
Menge: 20,000

**3.2.60 Demontage Condair Sterilfilter**
Demontage alter Condair-Sterilfilter, ET-Katalog Position: 133
einschließlich fach- und umweltgerechter Entsorgung
Menge: 20,000

#### Abschnitt 3.3 Austausch Volumenstromregler

**3.3.10 LTG Volumenstromregler DN100 mit Kompaktregler**
LTG Volumenstromregler DN 100
Typ:  VREactive100/S/-/B671
Vnenn:  272m³/h
Vmax/Vmin:100/53m³/h
Betriebsart: 0-10V
Ausführung:
Stahl/verzinkt, Einsteckenden mit Lippendichtung, ohne Dämmschale
inkl. Kompaktregler Belimo LMV-D3W-MF-F

liefern und betriebsfertig montieren
Menge: 200,000

**3.3.20 Demontage Volumenstromregler DN 100**
Demontage alter Volumenstromregler DN 100 mit Lippendichtung, inkl. Regler, Ausklemmen der 0-10V-Verbindung.
Übergabe der demontierten Bauteile an den AG.

Hinweis: Die Entsorgung erfolgt durch den AG
Menge: 200,000
